# Neubau Bushaltestelle 69 Rigaer Straße in 16761 Hennigsdorf
Angebotsaufforderung (GAEB DA XML 3.3, DA83)
Projekt: 26B.001
Währung: EUR
Vergabeart: Öffentliche Ausschreibung
Gewährleistungsdauer: 48 Monate
Auftraggeber: Stadt Hennigsdorf, Rathausplatz 1, 16761 Hennigsdorf, Deutschland
Erstellt mit: SOFTTECH GmbH / GXML Toolbox V3.3 R20230503, AVANTI pro 2026, 07.07.2026

## 26B.001 BHS - 69 - Rigaer Straße in 16761 Hennigsdorf
Datum: 07.07.2026

*Hinweis: Hinweis:*
Sämtliche in den Vorbemerkungen (Baubeschreibung)
angegebenen Randbedingungen und Leistungen sind in die
Einheitspreise der ausgeschriebenen Teilleistungen
einzukalkulieren (keine ges. Vergütung).

*Hinweis: Hinweis:*
Alle LV-Positionen verstehen sich inklusive Lieferung,
abladen und zwischenlagern der Materialien auf der
Baustelle bzw. die Entsorgung ausgebauter Stoffe,
soweit dies nicht ausdrücklich anders (z.B. "Material
des AG", "Zum Lagerplatz des AG") angegeben ist.
Für den Wegfall bzw. Mengenänderung von Positionen
erfolgt keine gesonderte Vergütung.
Vor Materialbestellungen sind die angegebenen Massen
durch den AN zu prüfen.

*Hinweis: Hinweis:*
Für Erschwernisse durch Verkehrswege, beengte
Verhältnisse, ungünstige Zugangsmöglichkeiten und
Bebauung erfolgt keine gesonderte Vergütung (in alle
ausgeschriebenen EP einrechnen!).

*Hinweis: Hinweis:*
Den LV-Positionen vorangestellte Hinweise sind
ebenfalls in die EPs einzurechnen. Wenn in diesen
Hinweistexten mehrere Positionen als zutreffend genannt
werden, so gilt der Hinweis nicht nur für die genannte
OZ, sondern für alle folgenden Positionen im
Leistungszusammenhang.

*Hinweis: Hinweis:*
Es wird darauf hingewiesen, dass die
Stellung der BHS durch den AG nach der Fertigstellung der BHS erfolgen. Durch den AN ist einzukalkulieren, dass die Aufnahme und Verschließung
der Pflasterflächen zur Stellung der Wartehäuschen
nach Aufforderung durch den AG erfolgt.

### Bereich 01 ALLGEMEIN/VERKEHRSSICHERUNG/ING.LEISTUNGEN

#### Abschnitt 01.01 ALLGEMEIN/EINRICHTUNG

**01.01.0001 Baustelle einrichten Sämtl.LV-Abschn.**
Geräte, Werkzeuge und sonstige Betriebsmittel, die zur
vertragsgemäßen Ausführung der Bauleistungen erforderlich sind, auf die Baustelle bringen, bereitstellen und
soweit der Geräteeinsatz nicht gesondert vergütet
wird - betriebsfertig aufstellen einschl. der dafür
notwendigen Arbeiten. Die erforderlichen festen Anlagen
herstellen. Lagerschuppen und dgl.,soweit.erforderlich,
antransportieren, aufbauen und einrichten. Strom-, Wasser-,sowie Entsorgungseinrichtungen und dgl.
für die Baustelle, soweit erforderlich, herstellen. Bei
Bedarf Lagerplätze (Auf der westlichen Seite kann der
Grünstreifen im Bereich der alten Bushaltestelle als
Baustelleneinrichtungsfläche genutzt werden. Bei der
Stadt Hennigsdorf sind die zu nutzenden Flächen zu
beantragen.), sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Menge: 1,000 Psch
Leistungsbereich: 101

**01.01.0002 Baustelle räumen Sämtl. LV-Abschn.**
StL-Nr. 1910111201
Baustelle von allen Geräten, Anlagen, Einrichtungen und
dgl. räumen. Benutzte Flächen und Wege entsprechend dem
ursprünglichen Zustand herrichten. Soweit nicht für
bestimmte Leistungen für das Räumen der Baustelle gesonderte Positionen im Leistungsverzeichnis enthalten
sind, gilt die Pauschale
für alle Leistungen sämtlicher Abschnitte des Leistungsverzeichnisses.
Menge: 1,000 Psch
Leistungsbereich: 101

**01.01.0003 Beweissich. Baufeld,Grdstk.,Bepfl**
Durchführung der Beweissicherung zur Feststellung
des Zustandes der im Bau- und Zufahrtsbereich
vorhandenen Grundstücke, baulichen Anlagen und der
Bepflanzung.
Das Beweissicherungsverfahren ist vor Beginn der
Bauarbeiten mit dem AG durchzuführen.
Feststellung des Zustandes der baulichen Anlagen im
Baustellen- und Zufahrtsbereich (Straßen, Wege, etc.), Versorgungs- und Entsorgungsleitungen,
Geländeoberflächen, Hecken, Zäune, Mauern,
Gärten, Grünflächen u. dgl. durch Lichtbildaufnahmen
Die Befestigungsart der Zufahrtswege und Straßen ist zu
benennen.
Alle erforderlichen Leistungen zur Feststellung und
Dokumentation von Schäden an gefährdeten bzw.
beeinträchtigten baulichen Anlagen, Leitungen,
Schächte, befestigter Flächen o. dgl. sowie
benachbarter Grundstücke während
der gesamten Bauzeit durchführen.
Abschlussaufnahme mit Abschlussbericht einschließlich
Auswertung durchführen.
In der EP-Ermittlung sind die Kosten der Beweissicherung  für diesen Abschnitt zu berücksichtigen. Die
Dokumentation erfolgt über alle Abschnitte.
Menge: 1,000 Psch

*Hinweis: Hinweis:*
Vorhandene Straßen-, Weg- und Gehwegbefestigungen
aufbrechen, beseitigen ist in den EP einzurechnen.
Der Mehraufwand für Kleinstflächen ist in den
Einheitspreis der Suchschachtung einzukalkulieren.
Die Ausführung ist zu dokumentieren einschl. Fotos.

**01.01.0004 Suchgraben herstellen Tiefe bis 1,25 m nur Handschacht. Boden einb.u.v**
StL-Nr. 2410891201100101
Suchgraben nach Unterlagen des AG einschließlich Handschachtung herstellen. Aushub zur Wiederverwendung
seitlich lagern. Beschreibung der Homogenbereiche nach
Unterlagen des AG.
Grabentiefe bis 1,25 m.
Nur Handschachtung.
Seitlich gelagerten Boden einbauen und verdichten.
Abrechnung nach Abtragsprofilen.
Menge: 10,000 m3
Leistungsbereich: 108

**01.01.0005 Zulage für Sicherung vorh. Ltg.**
Zulage für Sicherungsmassnahmen an vorhandenen,
kreuzenden oder parallel verlegten Ent- oder
Versorgungsleitungen ausführen, einschliesslich aller
Erd-,
Zugehörigkeitsarbeiten und Handschachtungen. Die
Sicherungsart hat so zu erfolgen, dass Schäden an vorhandenen Leitungen ausgeschlossen sind.
Vergütet wird der Mehraufwand für zu überbauende sowie
kreuzende Leitungen.
Menge: 30,000 m

**01.01.0006 Durchführung der Absteckung**
Durchführung der Absteckung der Hauptpunkte.
Sicherung der Absteckpunkte.
Übergabe Absteckprotokoll an den AG.
Übergabe der Koordinaten im
Lagesystem ETRS 89, Höhensystem DHHN 2016
Menge: 1,000 Psch

**01.01.0007 Schutz für Baumstamm herstellen StU ü. 150-200 cm Polst. Wahl AN Brett**
StL-Nr. 21107004431201
Schutz für Baumstamm durch Mantel mit Polsterung herstellen und während der Bauzeit vor- und unterhalten.
Der Mantel darf den Baumstamm und die Wurzelanläufe
nicht berühren.
Stammumfang über 150 bis 200 cm.
Polsterung des Stammes nach Wahl des AN.
Mantel aus Brettern, 24 mm dick, lückenlos befestigen.
Mantelhöhe mindestens 2,50 m.
Schutz nach Beendigung der Bauarbeiten abbauen und nach
Wahl des AN verwerten.
Menge: 3,000 St
Leistungsbereich: 107

#### Abschnitt 01.02 VERKEHRSSICHERUNG

**01.02.0001 Absperrung/Sicherung Baustelle**
Alle Maßnahmen und Einrichtungen zur Absperrung
und Kennzeichnung der Baustelle sowie zur
Verkehrssicherung und -regelung nach StVO
unter Aufrechterhaltung des Verkehrs
(Mindestfahrbahnbreite 3,05 m)
aufbauen, ständig unterhalten und betreiben,
umsetzen (Für alle Bauzustände) und abbauen, bei
Beschädigung oder Verlust ersetzen, einschl.
Beschilderungen, Absperreinrichtungen und
provisorischer Befestigung
der Zu- und Abfahrten und der Fahrbahnen sowie der
erforderlichen Sicherung der gesamten Baustelle über
die gesamte Bauzeit in allen Bauzuständen.
Sicherung unter Beachtung der RSA und der ZTV-SA
mit elektrischen Warnleuchten und elektrischer
Beleuchtung aller Verkehrs- und Hinweiszeichen,
Absperrungen (Bauzäune gem. UVV / BG-Vorschriften),
Schutz- und Sicherheitseinrichtungen einschließlich
Beleuchtung dieser Geräte bzw. Anlagen.
Beschilderung in Abstimmung mit den zuständigen
Behörden einschließlich verkehrsrechtlicher
Genehmigung.
Erstellung von anordnungsfähigen Verkehrszeichenplänen,
auch von Detailplänen zur Sicherung im Baubereich
aller Bauzustände in 3-facher Ausfertigung,
einschließlich der Abstimmung mit der zuständigen
Straßenverkehrsbehörde sowie anfallender Gebühren.
Für gefahrlosen Fußgänger- und Radfahrerverkehr sorgen.
Bekanntmachung der eingeschränkten Verkehrsführung
jeweils durch Veröffentlichung im zuständigen Amtsblatt
(Kreis o. Gemeinde) und in Regionalzeitung.
60 v.H. der Pauschale werden nach betriebsfertigem
Aufbau,
der Rest nach Abbau der Verkehrssicherungseinrichtungen
berechnet.
Menge: 1,000 Psch

**01.02.0002 Kontr.d.Arb.stell.sicherung**
Kontrolle der Arbeitsstellensicherung gem. ZTV-SA
durchführen. Die Kontrolle ist unmittelbar nach deren
Durchführung zu erfassen und zu dokumentieren. Arbeits-
und
Hilfsmittel sind vom AN zu stellen und dem AG jederzeit
zugänglich zu machen.
Kontrolle zweimal täglich.
Kontrolle durch schriftliche Dokumentation im
Bautagebuch.
Menge: 1,000 Psch

**01.02.0003 Absperrschranken aufstellen und entfernen Zaunhöhe 1,20 m**
Absperrschranken nach Unterlagen des AG einschl. der
Pfosten standsicher aufstellen, während
der Bauzeit vorhalten und unterhalten sowie nach Beendigung der Bauzeit entfernen. 70 v.H. des Preises werden nach Aufstellen, der Rest nach Entfernen des Bauzaunes vergütet.
Absperrschrankenhöhe = 1,20 m.
Absperrschranken aus Kunststofffertigteilen.
Menge: 45,000 m
Leistungsbereich: 101

**01.02.0004 Absperrschranken umsetzen Höhe 1,20 m**
Absperrschranken innerhalb der Baustelle umsetzen. Nicht wiederverwertbare Teile ersetzen.
Absperrschrankenhöhe = 1,20 m.
Absperrschranken nach Wahl des AN
Menge: 45,000 m
Leistungsbereich: 101

**01.02.0005 Ersatzhaltestelle**
In Abstimmung mit der OVG (Busgesellschaft) Lage der
Ersatzhaltestelle festlegen, herstellen, vorhalten, rückbauen.
Temporäres Bushaltestellenschild stellen. Fläche reinigen
ggf. mähen. Koordination durch AN führen.
Nach Fertigstellung Rückbau des
Bushaltestellenschildes.
Menge: 1,000 Psch

#### Abschnitt 01.03 INGENIEURLEISTUNGEN/ KONTROLLPRÜFUNGEN

**01.03.0001 Fotodokumentation anfertigen**
Fotodokumentation über den wesentlichen Bauablauf
in digitalisierter Form (Auflösung mindestens
1024 mal 768 Pixel, 24 Farben) mit Digitalkamera
herstellen und auf mit dem AG abgestimmten Datenträger
(CD oder DVD) sowie 1 x in Papierform liefern.
Anzahl: ca. 25 Bilder
Das Komprimierungsverhältnis bzw. die Bildqualität ist
so zu wählen, dass durch die Komprimierung keine für
den Sachverhalt wesentlichen Bildinformationen verloren
gehen.
Menge: 1,000 Psch

**01.03.0002 Bestandsunterlagen Straße nach Fertigstellung**
Vollständige Bestands- und Vermessungsunterlagen
für Verkehrsanlagen unter Einbeziehung unmittelbar
angrenzender Bauwerke, Anlagen, Versorgungsmedien, der
Straßenbeleuchtung einschl. Lage des Beleuchtungskabels
u. dgl. herstellen (Mindeststrichstärke 0,35 mm,
Mindestschrifthöhe 3,5 mm) und dem AG übergeben.
Lieferung:
3-fach in Papierform mit Randeinfassung und
Lochverstärkung,
1-fach auf Datenträger im DXF (AutoCad 2000
und PDF-Format)
(CD einschließlich DXF-Datenaustauschformular).
Die Übergabe an den AG hat vor der Zustandsfeststellung / vor der VOB-Abnahme zu erfolgen.
Weitere Anforderungen an den Inhalt und Umfang der an
den AG zu liefernden Unterlagen laut Baubeschreibung.
Sämtliche Vermessungsarbeiten durch Vermessungsingenieur
durchführen.
Lagesystem ETRS 89 (Zone 33) 6-stellig,
Höhensystem DHHN 2016
Menge: 1,000 Psch

**01.03.0003 Kontrollprüfung entspr. EBV**
Entnahme einer Mischprobe und Prüfung
der Wiederverwendbarkeit der zu verwertenden
aufgenommenen Materialien entsprechend der
aktuellen Richtlinien der EBV BM0 - F3, EBV RC 1-3
von einem anerkannten Prüflabor
Aufwendungen für eventuelle Zwischenlagerung sind
in den Einheitspreis einzurechnen und werden nicht
gesondert vergütet.
Menge: 2,000 St

**01.03.0004 Deklarationsanalyse durchführen.**
Deklarationsanalyse durchführen.
Analyseinstitut mit erforderlicher Zulassung.
Beproben und Erstellen einer Deklarationsuntersuchung für:
- Asphalt gemäß RuVA-StB1/BTR RC-StB14
Darin enthalten sind alle Leistungen zum erstellen eines Prüfberichtes von der Probenahme über Analyse bis zu einer Festlegung einer Abfallschlüsselnummer oder ähnliches.
Die Position wird nur auf Anweisung AG ausgeführt.
Menge: 1,000 St

**01.03.0005 Lagerplatz herrichten**
Zwischenlagerplatz für Böden/Baustoffgemische,
Ausbauasphalt und -Beton mit unklarer Deklaration einrichten.
Folie vor der Zwischenlagerung des Ausbau- bzw.
Aushubmaterials verlegen.
Gelagertes Material mit Folie abdecken.
Lagerfläche ist vom AN zu beschaffen.
Lagerplatz für Böden und Abbruchmaterial bis
Deponieklasse III.
Nach Abtransport des gelagerten Materials den Lagerplatz
räumen.
Folie und sämtlichen anfallenden Unrat aufnehmen, der
Verwertung nach Wahl des AN zuführen und entsorgen.
Alle erforderlichen Nebenarbeiten ausführen.
Lagerplatz von Baubeginn bis zum Abschluss aller
Rückbauarbeiten vorhalten.
Fläche nach Abschluss der Baumaßnahme in ihren
ursprünglichen Zustand versetzen.
Menge: 1,000 Psch

### Bereich 02 FAHRBAHNAUSBAU/BUSHALTESTELLENBAU

#### Abschnitt 02.01 RÜCKBAU/OBERBODEN/ERDARBEITEN

**02.01.0001 Asphaltbefestigung trennen Anbauber. längs schneiden Dicke ü. 12-18 cm**
StL-Nr. 231130381104
Asphaltbefestigung geradlinig trennen.
im Anbaubereich längs zur Fahrbahnachse
Trennen durch Schneiden.
Dicke der Asphaltbefestigung über 12 bis 18 cm.
Menge: 75,000 m
Leistungsbereich: 113

**02.01.0002 Asphaltbefestigung aufnehmen Fahrbahn Dicke ü. 12-18 cm Tiefe ü. 10-20**
StL-Nr. 2311302810402003
Asphaltbefestigung aufbrechen und aufnehmen.
Fläche = Fahrbahn.
Dicke der Asphaltbefestigung über 12 cm bis 18 cm.
Gesamtaufbruchtiefe über 10 bis 20 cm.
Aufbruchgut nach Wahl des AN verwerten.
Menge: 20,000 m2
Leistungsbereich: 113

*Hinweis: Hinweis*
Verwertungsklasse entspr. EBV RC-1

**02.01.0003 Schicht ohne Bindemittel aufnehmen FSS Fahrbahn Bstoff. Verw. AN Abrec**
StL-Nr. 24112010291941
Schicht ohne Bindemittel aufnehmen
Schicht aus Baustoffgemisch für Frostschutzschichten.
Dicke
'ca. 50 cm'
Fläche = Fahrbahn.
Materialklasse
'RC 1'
Baustoffgemisch nach Wahl des AN verwerten. Baustoffgemisch nach Unterlagen des AG.
Abrechnung nach Abtragsprofilen.
Menge: 20,000 m3
Leistungsbereich: 112

**02.01.0004 Bordstein aufnehmen. Hochbord Beton Fund.ü10-20/R-St. alles Verw. AN**
StL-Nr. 23115031150200
Bordstein aufnehmen.
Bordstein = Hoch- und Rundbordstein aus Beton, Breite
bis 18 cm, Höhe bis 30 cm.
Fundament aus Beton, über 10 bis 20 cm dick, und
Rückenstütze aus Beton aufbrechen.
Sämtliche Steine und übriges Aufbruchgut nach Wahl des
AN verwerten.
Menge: 35,000 m
Leistungsbereich: 115

**02.01.0005 Bordstein aufnehmen. Tiefbord Beton Fund.ü10-20/R-St. alles Verw. AN**
StL-Nr. 23115031250200
Bordstein aufnehmen.
Bordstein = Tiefbordstein aus Beton, Höhe bis 30 cm.
Fundament aus Beton, über 10 bis 20 cm dick, und
Rückenstütze aus Beton aufbrechen.
Sämtliche Steine und übriges Aufbruchgut nach Wahl des
AN verwerten.
Menge: 45,000 m
Leistungsbereich: 115

*Hinweis: Hinweis:*
Die Folgeposition gilt für den anzupassenden Gehweg

**02.01.0006 Pflasterd.m.Betonpfl.-steinen aufn. 8 cm dick ungeb. Fugenmat. ungeb.**
StL-Nr. 23115011211201
Pflasterdecke mit Pflastersteinen aus Beton aufnehmen.
Aufnehmen der Tragschicht wird gesondert vergütet.
Pflasterstein ca. 8 cm dick.
Mit Fugenfüllung aus ungebundenem Fugenmaterial.
Bettung aus ungebundenem Bettungsmaterial.
Steine innerhalb der Baustelle fördern und lagern.
Übriges Aufbruchgut nach Wahl des AN verwerten.
Pflastersteine säubern.
Menge: 10,000 m2
Leistungsbereich: 115

**02.01.0007 Plattenbelag aus Beton aufnehmen 5 cm dick ungeb. Fugenmat. ungeb. Bet**
StL-Nr. 23115021211102
Plattenbelag mit Platten aus Beton aufnehmen. Aufnehmen
der Tragschicht wird gesondert vergütet.
Platte ca. 5 cm dick.
Mit Fugenfüllung aus ungebundenem Fugenmaterial.
Bettung aus ungebundenem Bettungsmaterial.
Wiederverwendbare Platten säubern, auf Paletten stapeln, innerhalb der Baustelle fördern und lagern. Übriges Aufbruchgut nach Wahl des AN verwerten.
Anteil wiederverwendbarer Platten über 50 bis 75 v. H.
Menge: 5,000 m2
Leistungsbereich: 115

*Hinweis: Hinweis:*
Die Folgeposition gilt für die zurückzubauende Gehwegfläche

**02.01.0008 Plattenbelag aus Beton aufnehmen 5 cm dick ungeb. Fugenmat. ungeb. Bet**
StL-Nr. 23115021211300
Plattenbelag mit Platten aus Beton aufnehmen. Aufnehmen
der Tragschicht wird gesondert vergütet.
Platte ca. 5 cm dick.
Mit Fugenfüllung aus ungebundenem Fugenmaterial.
Bettung aus ungebundenem Bettungsmaterial.
Platten und übriges Aufbruchgut nach Wahl des AN verwerten.
Menge: 40,000 m2
Leistungsbereich: 115

**02.01.0009 Pflasterd.m.Betonpfl.-steinen aufn. 8 cm dick ungeb. Fugenmat. ungeb.**
StL-Nr. 23115011211399
Pflasterdecke mit Pflastersteinen aus Beton aufnehmen.
Aufnehmen der Tragschicht wird gesondert vergütet.
Pflasterstein ca. 8 cm dick.
Mit Fugenfüllung aus ungebundenem Fugenmaterial.
Bettung aus ungebundenem Bettungsmaterial.
Steine zum Lagerplatz nach Unterlagen des AG fördern
und abladen. Übriges Aufbruchgut nach Wahl des AN verwerten.
Pflastersteine säubern. Anteil wiederverw. Steine
'zw.
75 bis 100 %
Lagerung auf Paletten zum Transport stapeln und
transportieren. Übergabe an AG.
Einfache Transportentfernung ca. 7 km'
Menge: 30,000 m2
Leistungsbereich: 115

*Hinweis: Hinweis:*
Die Folgeposition erfolgt auf
nur Anweisung des AG

**02.01.0010 Straßenablauf ausbauen Betonfertigteile Tiefe ü1,25-1,75m StrA in bef.**
StL-Nr. 24110506122001
Straßenablauf einschließlich Aufsatz ausbauen. An-
schlussleitungen, die bestehen bleiben, soweit erforderlich abdichten. Das Ausbauen von Rohrleitungen wird
gesondert vergütet.
Straßenablauf aus Betonfertigteilen, vollständig ausbauen.
Ausbautiefe ab OK Aufsatz über 1,25 bis 1,75 m.
Straßenablauf liegt in befestigter Fläche. Aufbruch und
Erdarbeiten ausführen.
Sämtliche Ausbaustoffe verwerten nach Wahl des AN.
Menge: 1,000 St
Leistungsbereich: 110

**02.01.0011 Entwässerungsrohrleitung abbrechen Rohr DN bis 250 Kunststoff-Rohr Bet**
StL-Nr. 24110305141101
Entwässerungsrohrleitung abbrechen. Entwässerungsrohrleitung liegt bis Oberkante Rohr frei. Erdarbeiten in
der verbliebenen Leitungszone ausführen. Offene Wasserhaltung bis zu einer Pumpenleistung von 10 m3 Fördermenge und 5,00 m Förderhöhe je Stunde und Haltung ausführen. Das Ausbauen von Schächten wird gesondert vergütet.
Rohr DN/ID bis 250.
Rohr aus Kunststoff.
Bettung aus Beton bis 20 cm Dicke abbrechen.
Fließsohlentiefe bis 1,25 m.
Ausbaustoffe nach Wahl des AN verwerten.
Menge: 3,000 m
Leistungsbereich: 110

**02.01.0012 Oberboden abtragen Abtrag ü. 10-30cm Oberb.Verw. AN Abrechnung Abtrag**
StL-Nr. 24106120002101
Oberboden ggf. einschließlich Vegetationsdecke abtragen. Homogenbereiche nach Unterlagen des AG.
Dicke des Abtrages über 10 bis 30 cm.
Oberboden nach Wahl des AN verwerten.
Abrechnung nach Abtragsprofilen.
Menge: 35,000 m3
Leistungsbereich: 106

*Hinweis: Hinweis:*
In die Folgeposition ist das Sieben (Maschenweite
15 x 15 mm bis 25 x 25 mm) des Oberbodens mit
einzurechnen und wird nicht gesondert vergütet.

**02.01.0013 Oberboden liefern und andecken Seitenstreifen Andeckung 15 cm**
StL-Nr. 241061532003
Oberboden liefern und profilgerecht andecken. Abrechnung nach angedeckten Flächen.
Andeckung auf Seitenstreifen.
Dicke der Andeckung = 15 cm.
Menge: 150,000 m2
Leistungsbereich: 106

**02.01.0014 Boden bzw. Fels lösen und verwerten profilg. lösen BM-F0* Abrechnung A**
StL-Nr. 2410621301003100
Boden bzw. Fels aus Abtragsbereichen profilgerecht
lösen, laden und nach Wahl des AN verwerten. Beschreibung der Homogenbereiche nach Unterlagen des AG. Die
Herstellung von Mulden und Gräben wird gesondert vergütet.
Profilgerecht lösen.
Materialwerte nach EBV = BM-F0*
Abrechnung nach Abtragsprofilen.
Menge: 30,000 m3
Leistungsbereich: 106

**02.01.0015 Zulage Boden im Wurzelbereich**
Zulage zu vorangehender Position " Oberboden abtragen " und
" Boden bzw. Fels lösen "
Boden im Wurzelbereich von vorhandenen Bäumen durch
Absaugen des Erdstoffes mit Erdstoffsauger oder in Handarbeit
abtragen.
Verletzungen der Wurzeln vermeiden. Unvermeidbare Wurzelabtrennungen mit glattem Schnitt durchführen.
Schnitt-, Bruch- und Schürfwunden glattschneiden und mit
Wundbehandlungsmittel versehen .
Menge: 3,000 m3

**02.01.0016 Zul. f. d. Beseitigg. großer Steine**
Zulage für die Beseitigung einzelner großer Steine,
Bau- und Mauerreste.
Steine größer 0.1 m3, (Durchmesser ca. 60 cm)
Steine fachgerecht freilegen und ausbauen.
Mauerreste und nicht verwendbare Steine aufladen,
der Verwertung nach Wahl des AN zuführen und von der
Baustelle entfernen
Baugrube mit verdichtungsfähigem Erdstoff lagenweise
verfüllen und verdichten.
Vergütet wird der Mehraufwand zum Bodenabtrag.
Verbau wird nicht gesondert vergütet.
Abgerechnet wird nach Aufmass im ausgebauten Zustand.
Menge: 1,000 m3

**02.01.0017 Rückbau Bank mit Holzbelag und Übergabe an AG**
Bank mit Holzbelag abbauen (einschl. Zwischenlagerung
und Sicherung) und nach Vorgaben des AG zum
Lagerplatz des AG transportieren einschl. Laden und Abladen und übergeben. Einfache Transportentfernung ca. 7 km..
Menge: 2,000 St

**02.01.0018 Umsetzung Werbetafel einschl. Rohrrahmen**
Umsetzung Werbetafel einschl. Rohrrahmen
Werbetafel einschl. Rohrrahmen abbauen (einschl.
Zwischenlagerung und
Sicherung) und nach Vorgaben des AG im
Randbereich wieder aufbauen.
Erdarbeiten zur Aufstellung ausführen
Umgebende Fläche entsprechend dem früheren Zustand
herstellen. Erdarbeiten in der Bodenklasse 3-5
Fundament 40x40x40 Beton C12/15
Aushubmaterial der Verwertung nach Wahl des AN zuführen.
Menge: 1,000 St

**02.01.0019 Planum herstellen Ev2 = 45 MPa**
StL-Nr. 2410625001
Planum herstellen nach Unterlagen des AG.
Verformungsmodul Ev2 = 45 MPa.
Menge: 140,000 m2
Leistungsbereich: 106

#### Abschnitt 02.02 ENTWÄSSERUNG

*Hinweis: Hinweis:*
Die Folgeposition erfolgt auf
nur Anweisung des AG

**02.02.0001 Leitungsgraben herstellen eing. verd. Boden Tiefe bis 1,25 m Rohr bis**
StL-Nr. 2410820711101320
Leitungsgraben profilgerecht herstellen. Straßenaufbruch wird gesondert vergütet.
In eingebautem und verdichtetem Boden.
Grabentiefe bis 1,25 m.
Breite der Grabensohle für Rohr bis DN 150.
Aushub zur Wiederverwendung innerhalb der Baustelle
lagern, nach Verlegen der Leitung in Graben oberhalb
der Leitungszone einbauen und verdichten einschl. ggf.
erforderlicher Wasserzugabe.
Materialwerte nach EBV = BM-F0*
Zum Verfüllen nicht verwendeten Aushub nach Wahl des AN
verwerten.
Menge: 2,000 m3
Leistungsbereich: 108

*Hinweis: Hinweis:*
Verfüllung mit Baustoff der
Bodengruppe G1 nach DIN EN 1610
< 22mm Größtkorn.
Material liefern.

**02.02.0002 Anschlussleitung herstellen Rohr DN 150 PP-Rohr Rohrverb.Wahl AN Bettu**
StL-Nr. 2411031522111133
Anschlussleitung zum Schacht bzw. zur Sammelrohrleitung
nach statischen und konstruktiven Erfordernissen herstellen. Anschluss an Schacht bzw. Sammelrohrleitung
sowie Formstücke werden gesondert vergütet.
Rohr DN/ID 150.
Rohr aus PP.
Rohrverbindung nach Wahl des AN.
Bettung nach DIN EN 1610, Typ 1 herstellen. Boden für
Leitungszone liefern und einbauen.
Fließsohlentiefe bis 1,25 m.
Überdeckungshöhe bis 1,00 m.
Straßenverkehrslast = LM 1 nach DIN EN 1991-2. Statische Berechnung aufstellen und liefern.
Ringsteifigkeit SN 16 nach DIN EN ISO 9969.
Menge: 3,000 m
Leistungsbereich: 110

**02.02.0003 Leitungszone verfüllen Boden liefern Rohr DN 150**
StL-Nr. 241103440102
Boden in Leitungszone über Bettung einbauen und verdichten.
Boden des AN.
Rohr DN/ID 150.
Menge: 3,000 m
Leistungsbereich: 110

**02.02.0004 Formstück einbauen (Zul.) Bogen DN 150 Kunststoff-Rohr**
StL-Nr. 24110369080400
Formstück in Rohrleitung einbauen. Vergütet wird der
Mehraufwand für den Einbau des Formstückes gegenüber
der bis zur Innenfläche der Sammelrohrleitung durchgemessenen Rohrleitung.
Formstück = Bogen DN/ID 150.
Rohr aus Kunststoff.
Menge: 4,000 St
Leistungsbereich: 110

**02.02.0005 Rohranschluss herstellen (Zul.) Anschluss DN 150 AL Kunststoff SL Kuns**
StL-Nr. 241103642340
Rohranschluss an Sammelrohrleitung herstellen, An-
schluss abdichten. Vergütet wird der Mehraufwand für
das Herstellen des Anschlusses einschließlich Pass- und
Sattelstücke gegenüber der bis zur Innenfläche der Sammelrohrleitung durchgemessenen Rohrleitung.
Rohr DN/ID der Anschlussleitung 150.
Anschlussleitung aus Kunststoff.
Sammelleitung aus Kunststoff.
Menge: 1,000 St
Leistungsbereich: 110

**02.02.0006 Straßenablauf einbauen Boden 2a/Muffe 3a Schaft Form 5b 1 ZwTeil 6a Au**
StL-Nr. 24110515211101
Straßenablauf aus Betonfertigteilen einbauen. Fugen mit
Mörtel M20 dichten und glattstreichen. Aufsatz und Erdarbeiten werden gesondert vergütet.
Boden Form 2a und Muffenteil Form 3a, Abgang horizontal.
Schaft Form 5b (295 mm hoch).
Ein Zwischenteil Form 6a (295 mm hoch).
Auflagering Form 10a (für quadratische Aufsätze).
Auflager aus Beton C 8/10, 10 cm dick, herstellen.
Menge: 1,000 St
Leistungsbereich: 110

**02.02.0007 Aufsatz f. Straßenablauf aufsetzen 500x500, D, Guss Aufsatz lastentk.**
StL-Nr. 2411052302101211
Aufsatz für Straßenablauf aufsetzen.
Klasse D 400, Ausführung nach DIN 19 583, 500x500, mit
Rahmen aus Gusseisen.
Aufsatz lastentkoppelt aufsetzen. Auflager herstellen.
Dämpfende Einlage.
Verzinkter Eimer, Form A 4.
Aufsatz auf planmäßige Höhe setzen.
Fuge zwischen Fertigteilen mit Mörtel M20 vollflächig
herstellen, Fugen glattstreichen.
Menge: 1,000 St
Leistungsbereich: 110

#### Abschnitt 02.03 OBERFLÄCHENBEFESTIGUNG BUSHALTESTELLE

**02.03.0001 Profilstein Kasseler Sonderbord (Noppenbord)**
Katalog-Nr. 3 1. 3.07
Profilstein-System "Kasseler Sonderbord" für Haltestellen liefern und fachgerecht nach Angaben des AG engfugig (5 mm) versetzen.
Dauerelastischen Fugenverschluss entsprechend
Herstellerangaben herstellen.Rückenstütze aus Beton C20/25 bis 10 cm unter OK Bordstein 20 bis 24 cm breit herstellen. Unterbeton 20 cm dick, gem DIN 18318 herstellen. Profilstein mit horizontaler Auffahrfläche, ausgerundetem Übergang zur 75° schrägen Anfahrfläche. Anfahrfläche rautenförmig genoppt. System "DIN Barrierefrei Geprüft"

Profilstein aus Beton C35/45, XF4 gem. DIN EN 1340, Typ: -DIU- DIN 483
Abmessungen: Länge 100,0 cm (Nennlänge inkl. 5 mm Fuge), Gesamthöhe 33 cm
Einstiegshöhe: 18 cm
Auftrittsfläche: 30 cm und rautenförmig genoppt
Einbautiefe: 15 cm
Gewicht: 270 kg
Menge: 18,000 m
Leistungsbereich: 115

**02.03.0002 Profilstein Kasseler Sonderbord (Noppenbord) Übergangsstein**
Katalog-Nr. 3 1. 3.07
Profilstein Kasseler Sonderbord (Noppenbord)
liefern und fachgerecht engfugig (max.5 mm) versetzen
Dauerelastischen Fugenverschluss entsprechend
Herstellerangaben herstellen.
Übergangsstein auf Hochbord Beton Auftritt 6 bzw.
12 cm.
Auftrittshöhe 18 cm
Trittfläche mit Positivnoppen, Abstandshalter
Rückenstütze aus Beton C 20/25 bis 10 cm unter OK Bordstein, 15 cm breit herstellen.
Unterbeton C 20/25, 20 cm dick, herstellen
Profilstein aus C 35/45 mit hohem Widerstand gegen
Frost und Tausalz

Achtung:
Übergangsstein mit Gefälle links bzw. rechts
VK bündig
Pos. 7.18aVB bzw. 7.18b VB
siehe Lageplan Unterlage 5 Blatt 1
Menge: 3,000 m
Leistungsbereich: 115

**02.03.0003 Querungsbordsteine setzen, gerader Stein**
Querungsbordsteine mit genoppter Trittfläche liefern
und nach Einbauanweisung des Hersteller fachgerecht
setzen.
Profilstein aus Beton.
Gerader Stein.
Länge 50 bis 100 cm, Gesamthöhe 18 cm, Breite 30 cm,
Auftrittshöhe 0 bis 6,0 cm
Oberfläche rutschhemmend R12 (SRT >60),
Rückenstütze und Bettung aus Beton mit einer
Zusammensetzung C 20/25.
Breite der Rückenstütze 15 cm.
Unterbeton C20/25, 20 bis 24 cm
dick, herstellen.
Dauerelastischen Fugenverschluss entsprechend
Herstellerangaben herstellen.
Vor der Bestellung ist die Bestätigung des AG einzuholen.
Menge: 6,000 m

**02.03.0004 Querungsbordsteine Trapezsteine**
Querungsbordsteine mit genoppter Trittfläche liefern
und nach Einbauanweisung des Hersteller fachgerecht
setzen.
Profilstein aus Beton.
Trapezstein Auftrittsfläche 0 und 6 cm
Radius 7,5 m
Länge 25/23 cm bis 50/48 cm, Breite 30 cm,
Oberfläche rutschhemmend R12 (SRT >60),
Rückenstütze und Bettung aus Beton mit einer
Zusammensetzung C 20/25.
Breite der Rückenstütze 15 cm.
Unterbeton C20/25, 20 bis 24 cm
dick, herstellen.
Dauerelastischen Fugenverschluss entsprechend
Herstellerangaben herstellen.
Vor der Bestellung ist die Bestätigung des AG einzuholen.
Menge: 2,000 m

**02.03.0005 Übergangstein Querungsbord**
Querungsbordsteine mit genoppter Trittfläche liefern
und nach Einbauanweisung des Hersteller fachgerecht
setzen.
Profilstein aus Beton.
Übergangsstein Auftrittsfläche 0 auf 6 cm
Länge 25 cm bis 50 cm, Breite 30 cm,

Oberfläche rutschhemmend R12 (SRT >60),
Rückenstütze und Bettung aus Beton mit einer
Zusammensetzung C 20/25.
Breite der Rückenstütze 15 cm.
Unterbeton C20/25, 20 bis 24 cm
dick, herstellen.
Dauerelastischen Fugenverschluss entsprechend
Herstellerangaben herstellen.
Vor der Bestellung ist die Bestätigung des AG einzuholen.
Menge: 1,000 m

**02.03.0006 Bordstein aus Beton setzen BSt. HB 15x30 cm Fuge Typ B gerader Stein b**
StL-Nr. 2311531103010119
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton
'20 cm dick C20/25'
Menge: 4,000 m
Leistungsbereich: 115

**02.03.0007 Bordstein aus Beton setzen BSt. HB 15x30 cm Fuge Typ B bis 10 cm unt.**
StL-Nr. 2311531103010919
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein
'Übergangs/Absenkstein von
Kasseler Sonderbord auf
Rundbord'
Rückenstütze bis 10 cm unter Oberkante Bordstein. Beton
mit einer Druckfestigkeit (Einzelwert) am Bohrkern von
mind. 12 MPa.
Fundamentbeton
'20 cm dick C20/25'
Menge: 4,000 m
Leistungsbereich: 115

**02.03.0008 Bordstein trennen TBSt. 10/30-8/20 BSt.nassschneiden BSt. trennen**
StL-Nr. 231153262101
Bordstein auf Passmaß trennen.
Bordstein aus Beton ca. 10/30 bis 8/20 cm.
Bordstein trennen durch Nassschneiden.
Bordstein quer trennen.
Menge: 10,000 St
Leistungsbereich: 115

**02.03.0009 Bordstein trennen FBSt. 30/25-20/25 BSt.nassschneiden BSt. trennen**
StL-Nr. 231153263101
Bordstein auf Passmaß trennen.
Flachbordstein aus Beton ca. 30/25 bis 20/25 cm.
Bordstein trennen durch Nassschneiden.
Bordstein quer trennen.
Menge: 6,000 St
Leistungsbereich: 115

**02.03.0010 Bewegungsfuge in Borden herstellen Fugenl. b. 30 cm verf. Pflasterfm.**
StL-Nr. 2311551611
Bewegungsfuge in einer Dicke von 8 mm bis 15mm in Borden herstellen.
Fugenlänge bis 30 cm.
Verfüllen mit Pflasterfugenmasse. Unterfüllung mit Band
aus PU-Kautschuk mit Shore A-Härte (ShA) 50 +/-10, nach
DIN ISO 7619-1:2012-02.
Menge: 5,000 St
Leistungsbereich: 115

**02.03.0011 Fugenfüllung herstellen Längs-/Querfuge Deckschicht über 20-100 m Tief**
StL-Nr. 2311394231263101
Fugenfüllung herstellen.
Längs- und Querfuge.
In der Asphaltdeckschicht.
Einzellängen über 20,00 m bis 100,00 m.
Fugenspalttiefe = 40 mm.
Fugenspaltbreite = 15 mm.
Fugenspalt verfüllen in einer Lage mit Trennstreifen.
Mit heiß verarbeitbarer Fugenmasse Typ N2, einschließlich zugehörigem und zuvor aufgetragenem Voranstrichmittel.
Menge: 40,000 m
Leistungsbereich: 113

**02.03.0012 Schottertragschicht herstellen Gehu.Radw. o.F. 0/32 DPr min. 100 v.H.**
StL-Nr. 2411232051910501
Schottertragschicht herstellen.
In Verkehrsflächen für Geh- und Radwege, ohne
Fertiger.
Baustoffgemisch 0/32.
Umweltrelevante Anforderungen
'nur aus natürlichen
Gesteinskörnungen'
Verdichtungsgrad DPr mindestens 100 v.H.
Einbaudicke nach Unterlagen des AG.
Ungleichförmigkeitszahl U mindestens 13. Die Filterstabilität gegenüber dem Bettungsstoff muss eingehalten werden. Max. Unebenheit 1,0 cm. Abweichung
von der Sollhöhe max. 1,0cm.
Menge: 140,000 m2
Leistungsbereich: 112

**02.03.0013 Wurzelbrücke aus Gitterrost herstellen**
Wurzelbrücke aus Gittermodulen aus verzinktem Gitterrost
Maschenweite 30/30mm, Abmessung: 100 x 100cm mit
Pflasteranschlagskante aus Aluminium L-Winkel mit dem Gitterrost verschraubt Höhe: 50mm Stärke: 5mm herstellen.
Wurzelbrücke mit Betongehwegplatten überpflasterbar.
Alle Teile verzinkt und mit dem nötigen Befestigungsmittel
liefern. Auflager auf SystemtypischenTeilen (Schraubplatte mit
höheneinstellbarer Flanschplatte Typ A, 3 bis 5 cm
Wurzelbrückenmodule verschweißte Profilrohrkonstruktion
Lagesicherung mit Betonstahl Stahlsorte BSt 500 S min 4 Stück
pro Modul
Bieterangaben zum Produkt sind zum Angebot durch den
Bietere zu bennen.
Menge: 5,000 m2

**02.03.0014 Zulage Anpassung Wurzelbrücke**
Zulage für die Trennung der Gittermodule
auf Passmaß.
Trennen nach Wahl des AN.
Menge: 5,000 m

*Hinweis: Hinweis:*
Bettung aus Baustoffgemisch 0/5 = Pflasterkiessand
Fugenmaterial = Baustoffgemisch 0/5 = Brechsand-
Splitt-Gemisch
Farbe: Betongrau

**02.03.0015 Plattenbel. mit Pl. a. Bet. herst. Rad- und Gehwege rechtw. zum Rand B**
StL-Nr. 23115202109122
Plattenbelag mit Platten aus Beton einschließlich handelsüblicher Ergänzungsplatten herstellen. Äußere Be-
schaffenheit (Oberfläche und Farbgestaltung) der Platten, Trassierung des Plattenbelages und Verlegung der
Platten im Kurvenbereich nach Unterlagen des AG.
In Verkehrsflächen für Rad- und Gehwege.
Format für Rastermaß
'400 / 400 / 50 mm
Farbe: Betongrau'
Platten rechtwinklig zum Rand verlegen.
Bettung aus Baustoffgemisch 0/5, Anteil an Körnung unter 2 mm max. 30 Massenprozent, E CS35, C 90/3.
Fuge mit Baustoffgemisch 0/5, GU, F, E CS35, C 90/3,
Fugenmaterial einarbeiten und einschlämmen, Fugenschluss durch Einfegen und Einschlämmen herstellen.
Menge: 120,000 m2
Leistungsbereich: 115

**02.03.0016 Platte zuarbeiten Platte aus Beton**
StL-Nr. 231152220199
Platte auf Passmaß trennen und an Kanten und Einfassungen oder an Aussparungen und Einbauten über 1,00 m2
Einzelgröße zuarbeiten, nassschneiden oder behauen. Das
Zuarbeiten, Nassschneiden oder Behauen der Platten an
Aussparungen und Einbauten bis zu 1,00 m2 Einzelgröße
wird gesondert vergütet.
Art = Platte aus Beton.
Dicke
'5 bis 8 cm'
Menge: 25,000 m
Leistungsbereich: 115

*Hinweis: Hinweis:*
Buswartehäuschen Pfosteneinpassung und Fahrradbügel

**02.03.0017 Plattenbelag-Anpassung herstellen Einzelgr. b 0,5m2 Mosaikpflaster**
StL-Nr. 231152271200
Anpassung des Plattenbelages an Aussparungen oder Einbauten herstellen. Abgerechnet wird je Stück Einbauteil.
Einzelgröße der Aussparung bzw. Einbauten bis 0,50 m2.
Ausführung mit Mosaikpflastersteinen.
Menge: 14,000 St
Leistungsbereich: 115

*Hinweis: Hinweis:*
Bettung aus Baustoffgemisch 0/5 = Pflasterkiessand
Fugenmaterial = Baustoffgemisch 0/5 = Brechsand-
Splitt-Gemisch
einschl. Passsteine 100/100/80

**02.03.0018 Pflasterd. a. Betonst. d. AG herst. Rad- und Gehwege Pflaster gelagert**
StL-Nr. 2311511140142521
Pflasterdecke aus Betonsteinen des AG herstellen.
In Verkehrsflächen für Rad- und Gehwege.
Pflastersteine gelagert innerhalb der Baustelle aufnehmen und fördern.
Format für Rastermaß = 100/200/80 mm.
Baustoffgemisch für Bettung und Fugen Kategorie
SZ22/LA25.
Bettung aus Baustoffgemisch 0/5, GU, B, E CS35, C 90/3.
Fuge mit Baustoffgemisch 0/5, GU, F, E CS35, C 90/3,
Fugenmaterial einarbeiten und einschlämmen, Fugenschluss durch Einfegen und Einschlämmen herstellen.
Steine im Läuferverband verlegen.
Menge: 10,000 m2
Leistungsbereich: 115

**02.03.0019 Pflastersteine zuarbeiten aus Beton Dicke ü. 8-10 cm**
StL-Nr. 231151950102
Pflastersteine auf Passmaß trennen und Pflastersteine
an Kanten und Einfassungen oder an Aussparungen und
Einbauten über 1,00 m2 Einzelgröße zuarbeiten, nassschneiden oder behauen.
Das Zuarbeiten, Nassschneiden oder Behauen der Pflastersteine an Aussparungen und Einbauten bis zu 1,00 m2
Einzelgröße wird gesondert vergütet.
Art = Pflastersteine aus Beton.
Dicke über 8 bis 10 cm.
Menge: 10,000 m
Leistungsbereich: 115

**02.03.0020 Plattenbelag m. Pl. des AG herst. Rad- und Gehwege rechtw. zum Rand Be**
StL-Nr. 2311521210912201
Plattenbelag mit Platten des AG herstellen.
In Verkehrsflächen für Rad- und Gehwege.
Format für Rastermaß
'400 / 400 / 50 mm'
Rechtwinklig zum Rand verlegen.
Bettung aus Baustoffgemisch 0/5, Anteil an Körnung unter 2 mm max. 30 Massenprozent, E CS35, C 90/3.
Fuge mit Baustoffgemisch 0/5, GU, F, E CS35, C 90/3,
Fugenmaterial einarbeiten und einschlämmen, Fugenschluss durch Einfegen und Einschlämmen herstellen.
Platten gelagert innerhalb der Baustelle aufnehmen.
Menge: 5,000 m2
Leistungsbereich: 115

**02.03.0021 Platte zuarbeiten Platte aus Beton**
StL-Nr. 231152220199
Platte auf Passmaß trennen und an Kanten und Einfassungen oder an Aussparungen und Einbauten über 1,00 m2
Einzelgröße zuarbeiten, nassschneiden oder behauen. Das
Zuarbeiten, Nassschneiden oder Behauen der Platten an
Aussparungen und Einbauten bis zu 1,00 m2 Einzelgröße
wird gesondert vergütet.
Art = Platte aus Beton.
Dicke
'50 mm'
Menge: 3,000 m
Leistungsbereich: 115

**02.03.0022 Bodenindikatoren-Plattenbelag Rippenstruktur**
Rippenplatte - Leiteinrichtung für Blinde und
Sehbehinderte - nach DIN 32984,
aus Betonwerkstein der Druckfestigkeitsklasse C 60/75
nach DIN EN 13748, faserarmiert,
hoher Widerstand gegen Frost/Tausalz,
trapezförmige Rippen, Rippenabstand 38 mm
rutschhemmend R 13 (SRT > 60).
auf Bettung aus Brechsand-Splitt-Gemisch, Körnung 0/5,
Dicke 3 bis 5 cm, Fugen einfegen mit Bettungsstoff.
Format: 30 x 30 x 8 cm
Bedarf: 3,33 St./lfm oder 11,11 St./m²
Farbe: durchgehend weiß eingefärbt
Menge: 15,000 m2

**02.03.0023 Bodenindikatoren-Plattenbelag Noppenstruktur**
Noppenplatten - Leiteinrichtung für Blinde und
Sehbehinderte - nach DIN 32984,
aus Betonwerkstein der Druckfestigkeitsklasse C 60/75
nach DIN EN 13748, faserarmiert,
hoher Widerstand gegen Frost/Tausalz,
32 Noppen, diagonale Anordnung
rutschhemmend R 13 (SRT > 60).
auf Bettung aus Brechsand-Splitt-Gemisch, Körnung 0/5,
Dicke 3 bis 5 cm, Fugen einfegen mit Bettungsstoff.
Format: 30 x 30 x 8 cm
Bedarf: 3,33 St./lfm oder 11,11 St./m²
Farbe: durchgehend weiß eingefärbt
Menge: 15,000 m2

**02.03.0024 Bodenindikatoren-Plattenbelag Sperrfeld, Schuppen weiß**
Schuppenplatte - Sperrfeld für Blinde und Sehbehinderte
- in Anlehnung an DIN 32984,
aus Betonwerkstein der Druckfestigkeitsklasse C 60/75
nach DIN EN 13748, faserarmiert,
hoher Widerstand gegen Frost/Tausalz,
asymmetrisches Schuppenprofil, Schuppenabstand 38 mm
rutschhemmend R 13 (SRT > 60).
auf Bettung aus Brechsand-Splitt-Gemisch, Körnung 0/5,
Dicke 3 bis 5 cm, Fugen einfegen mit Bettungsstoff.
Format: 30 x 30 x 8 cm
Bedarf: 3,33 St./lfm oder 11,11 St./m²
Farbe: durchgehend weiß eingefärbt
Menge: 2,000 m2

**02.03.0025 Schilderhülse für Pfosten = Stahl 60,3/2,0 mm herstellen**
Schilderhülse für Pfosten = Stahl 60,3/2,0 mm
herstellen
Hülse wird durch die OVG bereitgestellt
und frei Baustelle geliefert. Notwendige Koordination
Abstimmungen sind durch den AN mit der OVG zu führen.
vorh. Befestigung = Betonsteinpflaster
In Bodenklasse 3 bis 5 aufstellen.
Fundament aus Ortbeton  C 20/25 0,40/0,40, Tiefe 0,80 m
herstellen.
Aushub der Verwertung nach Wahl des AN zuführen.
Menge: 1,000 St
Leistungsbereich: 130

**02.03.0026 Bordstein aus Beton setzen gerader Stein bis 10 cm unt. OK**
StL-Nr. 2311531199000119
Bordstein aus Beton setzen. Breite der Rückenstütze
mind. 15 cm.
Bordstein
'6 x 20 cm Kantenstein
Länge = 100 cm'
Gerader Stein.
Rückenstütze bis 10 cm unter Oberkante Bordstein. Beton
mit einer Druckfestigkeit (Einzelwert) am Bohrkern von
mind. 12 MPa.
Fundamentbeton
'20 cm dick C20/25'
Menge: 50,000 m
Leistungsbereich: 115

**02.03.0027 Bordstein trennen BSt.nassschneiden BSt. trennen**
StL-Nr. 231153269101
Bordstein auf Passmaß trennen.
Bordstein
'6 x 20 cm Kantenstein'
Bordstein trennen durch Nassschneiden.
Bordstein quer trennen.
Menge: 10,000 St
Leistungsbereich: 115

**02.03.0028 Randstreifen aus Oberboden herstellen,**
Randstreifen aus Oberboden herstellen,
Flächen vorbereiten. profilgerecht einbauen, bündig verfüllen, verdichten,
20 g/m2 Saatgut einsäen
Oberboden liefern
Dicke der verdichteten Schicht ca. 10 cm.
Saatgut liefert AN,
Regelsaatgutmischung RSM 7.1.1 - Landschaftsrasen.
Menge: 30,000 m2

**02.03.0029 Untere Schicht des Randstreifens**
Untere Schicht des Randstreifens profilgerecht
herstellen und verdichten.
Querneigung wie obere Schicht des Randstreifens.
Material = Gemischtkörniger Boden, Material liefern.
Einbau
'zwischen Planum und unterer
Schicht des Randstreifens entsprechend Zeichnung'
Verformungsmodul EV2 mindestens 45 MN/m2,
Verdichtungsgrad DPR mindestens 97 v. H.
Menge: 30,000 m2

*Hinweis: Hinweis:*
Wiederherstellung der Asphaltflächen

**02.03.0030 Frostschutzschicht herstellen Bk100 b.1,0 o.F. 0/32 DPr min. 100 v.H.**
StL-Nr. 2411221020059191
Frostschutzschicht herstellen.
In Verkehrsflächen der Belastungsklassen Bk100 bis
Bk1,0, ohne Fertiger bei schwieriger Profilgestaltung oder bei zahlreichen Einbauten.
Baustoffgemisch 0/32.
Umweltrelevante Anforderungen
'aus natürlichen
Mineralstoffen'
Verdichtungsgrad DPr mindestens 100 v.H.
Einbaudicke
'45 cm'
Abrechnung nach Auftragsprofilen.
Menge: 20,000 m3
Leistungsbereich: 112

**02.03.0031 Asphalttragsch. aus AC 22 T N herst Bk1,8-Bk0,3 Dicke 16 cm Bitumen 50**
StL-Nr. 23113148112009
Asphalttragschicht aus Asphalttragschichtmischgut
AC 22 T N herstellen. Anlieferung des Asphaltmischguts
in thermoisolierten Transportbehältern.
In Verkehrsflächen der Belastungsklassen Bk1,8 bis
Bk0,3.
Einbaudicke = 16 cm.
Bindemittel = 50/70.
Einbau
'von Hand'
Menge: 20,000 m2
Leistungsbereich: 113

**02.03.0032 Unterlage reinigen Asphaltbefestig. Einzelflächen**
StL-Nr. 231130581029
Unterlage reinigen. Anfallendes Kehrgut nach Wahl des
AN verwerten.
Unterlage = Asphaltbefestigung.
Nicht zusammenhängende Teilflächen.
Reinigungsgerät
'gem. Wahl des AN'
Menge: 20,000 m2
Leistungsbereich: 113

*Hinweis: Hinweis:*
Wiederherstellung der Asphaltflächen
Einbau von Hand

**02.03.0033 Asphaltdecksch. aus MA 8 N herst. Bw. Bk1,8-Bk0,3 Dicke 3,5 cm Bitumen**
StL-Nr. 23113647131001
Asphaltdeckschicht aus Gussasphalt MA 8 N herstellen.
Einbaubreiten nach Unterlagen des AG.
Auf Bauwerken mit Verkehrsflächen der Belastungsklassen
Bk1,8 bis Bk0,3.
Einbaudicke = 3,5 cm einschl. eingedrückter Abstreukörnung.
Bindemittel = 30/45 mit viskositätsveränderndem Zusatz
bzw. einem entsprechend viskositätsveränderten Bindemittel 30/45.
Einbau von Hand.
Menge: 20,000 m2
Leistungsbereich: 113

**02.03.0034 Gussasphaltoberfläche bearbeiten fein abstreuen Verfahren A ungeb. ver**
StL-Nr. 23113667610001
Oberfläche der Gussasphaltschicht bearbeiten.
Feine Gesteinskörnung auf die noch heiße Oberfläche
aufbringen.
Verfahren A.
Erkaltete Asphaltdeckschicht aus Gussasphalt abkehren
und nicht gebundene und gelöste Abstreukörnungen nach
Wahl des AN verwerten.
Menge: 20,000 m2
Leistungsbereich: 113

**02.03.0035 Anschluss a. Fuge m. Fugenm. herst. Längs-/Querfuge Deckschicht Tiefe**
StL-Nr. 2311391231043001
Anschluss als Fuge mit Fugenmasse herstellen.
Längs- und Querfuge.
In der Asphaltdeckschicht ausbilden.
Fugenspalttiefe = 30 mm.
Fugenspaltbreite = 15 mm.
Mit heiß verarbeitbarer Fugenmasse Typ N2, einschließlich zugehörigem und zuvor aufgetragenem Voranstrichmittel.
Menge: 40,000 m
Leistungsbereich: 113

#### Abschnitt 02.04 AUSSTATTUNG HALTESTELLEN

*Hinweis: Hinweis:*
Fundamente der vorh. Ausstattung
Alte Fundamente - bewehrt

**02.04.0001 Beton abbrechen Fundament Ger.bewehrt.Beton C12/15 bis C20/25 Verwerte**
StL-Nr. 22118013122001
Beton nach Unterlagen des AG abbrechen.
Bauteil = Fundament.
Material = Beton, mit geringer Bewehrung.
Druckfestigkeitsklasse über C12/15 bis C20/25.
Abbruchgut nach Wahl des AN verwerten.
Menge: 1,000 m3
Leistungsbereich: 118

*Hinweis: Hinweis:*
Der Aufbau der neuen Fahrgastunterstände
erfolgt durch den AG.
Koordinierungsarbeiten sind durch den AN zu führen
und einzukalkulieren. Eine gesonderte Vergütung erfolgt
nicht. Die Fundamente werden durch den AN hergestellt.

**02.04.0002 Bew. Beton ohne Schalung herstellen Fundament C20/25 XF4, XC4, XD3**
StL-Nr. 22118323123900
Bewehrten Beton ohne Schalung nach Unterlagen des AG
herstellen. Bewehrung wird gesondert vergütet.
Bauteil = Fundament.
Druckfestigkeitsklasse C20/25.
Expositionsklasse XF4, XC4 und XD3.
Zusätzliche Anforderungen
'entsprechend den
Unterlagen AG, einschl. aller Erdarbeiten'
Menge: 3,000 m3
Leistungsbereich: 118

**02.04.0003 Betonstahl einbauen Fundament**
StL-Nr. 2211821319
Betonstahl entsprechend statischen und konstruktiven
Erfordernissen einbauen.
Bauteil = Fundament.
Stahlsorte
'BSt 500 S bzw. BSt 500 M
Konstruktive Bewehrung
entsprechend Unterlagen des AG.'
Menge: 0,500 t
Leistungsbereich: 118

*Hinweis: Hinweis:*
Stromanschluss für die Beleuchtung
der Fahrgastunterstände

**02.04.0004 Erdkabel 3x10 mm² in Kabelgraben liefern und einbauen**
Erdkabel NYY 3x10 mm²  liefern und in Kabelgraben
einbauen,
einschliesslich Erdarbeiten in Bodenklasse 3-5
ausführen, Tiefe bis 80 cm unter Gelände.
Verlegung im geplanten Geh-Radweg.
Kabel absanden,
Aufbruch und Wiederherstellung von Befestigungen werden
gesondert vergütet.
Die komplette Verlegung im Schutzrohr DN 65 sowie die
Führung durch das Streifenfundament sind
einzukalkulieren.
Menge: 15,000 m

**02.04.0005 Markierung von Kabeltrassen liefern und herstellen, aus Kabelwarnba...**
Markierung von Kabeltrassen liefern und herstellen, aus
Kabelwarnband, Farbton gelb, verlegen 30 cm über
Kabelachse.
Bilddokumentation als Nachweis
Menge: 15,000 m

**02.04.0006 Anschliessen von Kabeln oder Leitungen**
Anschliessen von Kabeln oder Leitungen
an beigestellte Betriebsmittel,
Querschnitt bis 3x10 mm².
Einschliesslich der erforderlichen Kabelschuhe, Muffen
usw..
Menge: 2,000 St

**02.04.0007 Fahrradgeländer mit Knieholm liefern/herstellen**
Fahrradgeländer mit Knieholm
liefern und herstellen
Material: Stahlrohr 48 x 2,5 mm
Gesamthöhe 120 cm
Höhe ab OK Pflaster 90 cm
Breite: 120 cm
feuerverzinkt
einschl. Herstellung Betonfundament
C20/25
Tiefe = 0,80 m
Breite = 0,40 m
Abmessung in Anlehnung
RIZ - Ing. - Richtzeichnung Gel 7
Menge: 3,000 St

#### Abschnitt 02.05 LANDSCHAFTSBAU

**02.05.0001 Feinplanum für Rasenflächen**
Feinplanum für Rasenflächen herstellen.
Zulässige Abweichung von der Sollhöhe +/- 2 cm
Steine, Wurzelreste, Fremdkörper, Unkraut und schwer
verrottbare Pflanzenteile ablesen.
Durchmesser der Steine und Fremdkörper ab 3 cm
Bodengruppe 2 bis 5, DIN 18915
Stoffe der Verwertung nach Wahl des AN zuführen
und von der Baustelle entfernen.
Menge: 150,000 m2

*Hinweis: Hinweis:*
In die Folgepostionen ist ggf. nachsäen bei schlechtem
Aufgang der Rasenansaat mit einzurechnen. Es erfolgt
keine gesonderte Vergütung.

**02.05.0002 Rasenansaat mit RSM herstellen Menge 20 g/m2 RSM 7.1.1**
StL-Nr. 21107202000410
Rasenansaat mit RSM herstellen. Saatgut ohne Entmischung ausbringen, einarbeiten und andrücken.
Saatgutmenge = 20 g/m2.
Regelsaatgutmischung (RSM) 7.1.1 Landschaftsrasen -
Standard ohne Kräuter.
Menge: 150,000 m2
Leistungsbereich: 107

*Hinweis: Hinweis:*
Sämtliche Pflege- und Bewässerungsgänge
sind dem AG spätestens 2 Arbeitstage vor der
Durchführung schriftlich anzuzeigen. Der Pflegeplan
ist dem AG mit der Schlussrechnung vorzulegen.

**02.05.0003 Fertigstellungspflege für Rasenflächen nach DIN 18917**
Fertigstellungspflege für Rasenflächen bis
zum abnahmefähigen Zustand nach DIN 18917
Als abnahmefähiger Zustand gilt: Die Rasenfläche muss
eine mittlere Bodendeckung von 75 % aufweisen.
Maßnahmen:
1. Wässern: Menge je Arbeitsgang/m² bis zum Auflaufen
5 l, Menge je Arbeitsgang/m² nach dem Auflaufen 20 l
Anzahl der Arbeitsgänge ist abhängig von den
natürlichen Niederschlägen.
2. Schnitt: Anzahl der Schnitte: 4
Wuchshöhe: 5 bis 8 cm
Schnitthöhe: 4 cm
Schnittfolge nach Wuchshöhe
Schnittgut der Verwertung nach Wahl des AN zuführen und
von der Baustelle entfernen.
3. Düngen: Anzahl der Düngungen: 1 Zeitpunkt nach dem
ersten Schnitt
Reinnährstoffmange je m²: 5 g N
Menge: 150,000 m2

**02.05.0004 Pflanzriefe anlegen Krokus Zwiebeln ca. 20 Stück pro m sezen**
Pflanzriefe als Pflanzstreifen für Krokusse
anlegen.
Pflanztiefe ca. 5 bis 8 cm
Pflanzabstand ca. 3 - 5 cm
Krokus Zwiebel setzen
pro m ca. 20 Krokus Zwiebeln setzen
Oberboden auflockern und Unkraut entfernen
bedecken der gepflanzten Zwiebeln
Wässern der gepflanzten Zwiebeln
Menge: 10,000 m
Leistungsbereich: 107
